# Stadthalle Zeulenroda
Angebotsaufforderung (GAEB DA XML 3.2, DA83)
Projekt: 24_2_245
Währung: EUR
Nebenangebote zugelassen: ja
Abgabeort: 39120 MD, Uniklinik MD, Leipziger Straße 44, Raum 122
Auftraggeber: Stadt Zeulenroda-Triebes, Markt 1, 07937 Zeulenroda-Triebes
Erstellt mit: GXML Toolbox V3.3 R20210630, iTWO_64 V11.0.738, 16.10.2026

## VE_312 Vorhangfassade
Datum: 16.10.2026

*Hinweis: I. BAUBESCHREIBUNG / ALLGEMEINE HINWEISE*
I. BAUBESCHREIBUNG / ALLGEMEINE HINWEISE

I.I Allgemeine Baubeschreibung

Die geplante energieeffiziente Stadthalle soll als wichtiger, zentraler und kultureller Veranstaltungsort dienen. Mit der Baumaßnahme sollen zukünftige Anforderungen an das nachhaltige Bauen und den Klimaschutz erfüllt werden, weshalb der Einsatz von nachhaltigen Baustoffen wie Holz und erneuerbaren Energien gefordert wird. Von der dort vorher befindlichen alten Stadthalle bleibt die ehemalige Empfangshalle beziehungsweise der Kopfbau mit seiner historischen Front zur Straße erhalten. Zur Anpassung des Gebäudes an die zukünftige Nutzung, werden alte Wände entfernt und neue eingefügt und die Geschossdecken zum 1.OG und Dachgeschoss werden angepasst. Die Anbindung des Bestandgebäudes an den Neubau erfolgt über Durchbrüche und den Einsatz von Türen an der nordwestlichen und südöstlichen Seite. Der Neubau der Stadthalle ist zwei- bzw. dreigeschossig, um die Höhenentwicklung der umliegenden Gebäude aufzugreifen. Er ist besonders kompakt gehalten, mit möglichst wenig Vor- und Rücksprüngen. Der Bau erfolgt in einer Holzbaumassivbauweise mit einzelnen Wänden und Decken aus Beton zur Aussteifung und Sicherung der Tragfähigkeit. Der Neubau wird auf zwei Ebenen angeordnet, welche über ein großzügiges transparentes Foyer erschlossen werden.

I.II Grundstück

Die Stadthalle wird auf dem Grundstück der Stadt Zeulenroda-Triebes Am Puschkinpark 3, Zeulenroda-Triebes (Flurstück 1024) errichtet. Zu- und Abfahrt zur Straße "Am Puschkinpark": Zufahrtsbreite ca. 3,5m, kann verbreitert werden auf ca. 5m Zufahrt nur aus Richtung Kleinwolschendorfer Str. rechtsabbiegend, Ausfahrt vom Baufeld rechtsabbiegend (Stadteinwärts) zur B94, linksabbiegend in Richtung Kleinwolschendorfer Str. Das Grundstück befindet sich im zentrumsnahen Bereich. Die direkt angrenzende Nachbarbebauung besteht aus Wohn- und Geschäftsgebäuden im Süden sowie Westen. Im Norden grenzt das Flurstück direkt an ein Kinderhaus, im Osten an die öffentliche Verkehrsfläche „Am Puschkinpark"
 Im Zuge der Bauarbeiten ist die angrenzende Wohnbebauung und das unmittelbar benachbarte Kinderhaus im besonderem Maße zu berücksichtigen. Aus immisssionsschutzrechtlicher und baubetrieblicher Sicht sind sämtliche bau-, betriebs- und umweltbedingten Emissionen an der direkten Nachbarbebauung auf ein zulässiges und zumutbares Maß zu begrenzen. Die Einhaltung immissionsschutzrechtlicher Standards dient dem Schutz der Gesundheit und Lebensqualität der Anwohner und stellt eine grundlegende Voraussetzung für die Genehmigungsfähigkeit sowie die soziale Akzeptanz des Vorhabens dar.

Lage der Baustelle

Lagebezeichnung: Am Puschkinpark 3 07937 Zeulenroda-Triebes Flurstück: 1024 Amtliche Fläche: 3.275 m Höhenlage GOK: Nord-Östlich ca. +416 müNN Süd-Westlich ca. +418 müNN Höhenlage Bestand: (OK FFB EG) +0,00 = +417,30 müNN

Geplante Bebauung

Gebäude wird dem erhaltenen Altbau auf dem Grundstück angeschlossen, kompakter nahezu rechteckiger Baukörper, unterschiedliche Gebäudehöhen, zwei Vollgeschosse, teilweise unterkellert, Flachdach mit umlaufender Attika, Länge: 37,18 m, Breite: 35,63 m, OKF U01 UG  - 2,50 m = +414,8m ü. NHN, OKF E00 EG  +0,00 m = +417,3m ü. NHN, Dach Gebäudehöhe Saal  +12,25 m = +429,55m ü. NHN, Dach Gebäudehöhe Foyer  +8,15 m = + 425,45m ü. NHN

Nutzung des Gebäudes

Das Gebäude soll als Stadthalle bzw. Versammlungsstätte mit verschiedenen Nutzungen dienen. Es sollen Musik- und Tanzveranstaltungen, Messen, Tagungen usw. darin stattfinden. Die horizontale und vertikale Erschließung erfolgt über das Foyer mit einem Treppenraum. Westlich daran grenzt der große Veranstaltungssaal, südlich befinden sich kleiner Nutzungs-, Besprechungs- und Sozialräume, nördlich liegen die sanitären Einrichtungen und östlich befindet sich die Touristinfo, sowie der Altbau mit Catering- und Barbereich und dem Spiegelsaal.

I.III Vorhandene Bebauung

Das vorhandene Bestandsgebäude ist im Laufe der Bauarbeiten umfänglich zu schützen.

I.IV Erläuterungstext / Baubeschreibung

Die zur Verfügung stehende, ausführliche Baubeschreibung sowie der Erläuterungstext zum Vorhaben sind zu Beachten und zur Kenntnis zu nehmen.

*Hinweis: II. ALLGEMEINE TECHNISCHE VORBEMERKUNGEN*
II. ALLGEMEINE TECHNISCHE VERTRAGSBEDINGUNGEN (ATVs)

Für Ausführung, Aufmaß und Abrechnung gelten VOB Teil B und Teil C, die zum Zeitpunkt der Angebotsabgabe gültigen DIN-Normen, VDE-Vorschriften, UVV, sowie alle weiteren entsprechenden Fachnormen, Hersteller- und Verarbeitungsvorschriften, die bauaufsichtlichen Vorschriften und der Leistungsbeschreibung. Grundlage dieses Leistungsverzeichnisses sind die allgemein technischen Vertragsbedingungen für Bauleistungen in der jeweils gültigen Ausgabe. Das Gebäude wird als öffentliches Versammlungsgebäude genutzt und ist der Nutzungsklasse 1 und 2 nach DIN EN 1995-1-1 zuzuordnen.

Besondere Bedingungen - Allgemeine Baustellenordnung

Angrenzende Nachbargebäude unterliegen einer kontinuierlichen Nutzung, diese sind auch für die Dauer der Bauzeit durch Bautätigkeit nicht einzuschränken. Lärm-, Staubentwicklungen, Erschütterungen, blendendes Flutlicht o.ä. sind entsprechend zu vermeiden. Die Baustellen- und Grundstückszufahrt erfolgt über eine Gebäudeumfahrt von der Straße "Am Puschkinpark" ausgehend. Die Umfahrung wird nur in eine Richtung befahren. Die Ein- und Ausfahrt sind dem BE-Plan zu entnehmen. Für das Abstellen von Liefer- und Baufahrzeugen, Baumaschinen und Containern ist die gekennzeichnete Fläche auf dem Rosa-Luxemburg-Platz vorgesehen.
Das Abstellen privater PKW der Mitarbeiter/-innen ausführender Firmen ist innerhalb der begrenzten BE-Flächen ausgeschlossen. Als zentrale Baustelleneinrichtung werden Einzäunung und Torabschluss der BE-Flächen, Entnahmestellen für Bauwasser/ Baustrom und Toiletten zur Verfügung gestellt; darüber hinaus gehende BE-Anforderungen der Gewerke sind durch die Gewerke ohne gesonderte Vergütung selbst zu erbringen.
Die Fluchtwege aus dem Neubau (Flure, Treppenräume, Ausgänge ins Freie) sind in den unterschiedlichen Rohbau-/ Ausbaustadien sicher begehbar und jederzeit frei zu halten. Alle Mitarbeiter aller Gewerke sind verpflichtet, die Baustelle dauerhaft sauber zu halten und zu verlassen, d.h. kontinuierlich/ späestens jedoch arbeitstäglich von Müll, Reststoffen, Verpackungsmaterial etc. zu befreien, Nachlässigkeiten sind rechtzeitig durch gegenseitige Aufmerksamkeit zu unterbinden. Alle Mitarbeiter aller Gewerke sind verpflichtet, die Zwischenstände und Endergebnisse der Arbeit aller Gewerke zu achten und vor Verunreinigung, Beschädigung oder Wertminderung wirksam und kollegial zu schützen. Die Ausschreibung erfolgt auf Grundlage der Vergabe- und Vertragsordnung für Bauleistungen (VOB), Teile A, B und C, in der jeweils gültigen Fassung. Die Bieter werden ausdrücklich darauf hingewiesen, dass die Bestimmungen der VOB in vollem Umfang Vertragsbestandteil werden. Mit der Abgabe eines Angebotes erkennen die Bieter die Geltung der VOB Teile A, B und C an. Die Leistungen sind nach den anerkannten Regeln der Technik sowie den einschlägigen Normen und Vorschriften auszuführen. Abweichungen hiervon sind nur zulässig, wenn sie gleichwertig sind und vor Ausführung schriftlich genehmigt wurden. Zu jeder Zeit muss mindestens ein deutschsprachiger und weisungsberechtigter Mitarbeiter vor Ort sein.

Technische Vorbemerkungen

Nebenleistungen, wie z.B. Schutz- und Sicherheitsmaßnahmen nach den Unfallverhütungsvorschriften und den behördlichen Bestimmungen, sind Leistungen, die auch ohne Erwähnung im Leistungsverzeichnis zur vertraglichen Leistung gehören und nicht selbstständig vergütet werden.

Bei der Aufstellung der Leistungsbeschreibung wird gemäß VOB/C davon ausgegangen, dass die beschriebenen Leistungen immer dann die Lieferung der dazugehörigen Stoffe und Bauteile einschließen, wenn nichts anderes vorgeschrieben ist.

Dem AN werden alle erforderlichen Planunterlagen digital zur Verfügung gestellt.

Während der gesamten Montagezeit sind angrenzende und umliegende Bauteile vor Beschädigung zu schützen.
Diese Leistungen sind in die Einheitspreise einzurechnen.
Vor Beginn der Arbeiten sind alle fachlichen Einzelheiten mit den beauftragten Planern und Gutachtern abzustimmen.

Bautechnische Unterlagen

Der Auftragnehmer ist verpflichtet, sich anhand der vorliegenden Planunterlagen über Art und Umfang der ausgeschriebenen Leistungen zu informieren. Erschwernisse, die aus den Planunterlagen erkennbar waren, berechtigen nicht zu Nachforderungen. Dem Auftragnehmer werden Konstruktionspläne mit allen für die Tragkonstruktion relevanten statisch-konstruktiven Angaben elektronisch zur Verfügung
gestellt.

Hinweise zum weiteren Leistungsumfang

Der Auftragnehmer wird sämtliche Maße vor Ort prüfen (Aufmaß) und anschließend dem AG/Architekten eine technische Bearbeitung zur Prüfung übergeben:
- Erstellen von Konstruktions- und Detailplänen für alle in der
Leistungsbeschreibung aufgeführten Anlagen
- Abstimmung der Details mit dem AG bzw. mit dem Architekten
rechtzeitig vor Fertigungsbeginn
- Anpassung und Überarbeitung der Werkplanung nach
Erfordernis
- örtliche Aufmaße
- Vorlage von Original-Muster der Platten- und Fassadenprofile
 ist mit dieser Position komplett anzubieten.

Nach Überprüfung auf Übereinstimmung mit der
Ausführungsplanung durch den AG hat dieser die genannten
Unterlagen in einer Ausfertigung mit seinem Prüfvermerk an
den AN zurückzugeben.

Aus den Darstellungen müssen Konstruktion, Maße, Einbau,
Befestigung und Bauanschlüsse der Bauteile sowie die
Einbaufolge erkennbar sein (siehe DIN 18360).

Es kommt zu einer Parallelität mit anderen Unternehmern, z.B. Dachabdichtungsarbeiten, Fenster- und Fassadenmontage/
Metallbauarbeiten, Gerüstbauarbeiten und  Außenanlagenarbeiten.Sämtliche Arbeiten werden durch beauftragte Fachunternehmen ausgeführt. Diese Arbeiten werden im gleichem Zeitraum ausgeführt. Diese Leistungen sind in Zusammenarbeit mit der Bauüberwachung zu koordinieren

Arbeitstäglich sind zum Feierabend die Schnittkanten der Fassadendämmung gegen Feuchteeintritt
zu schützen (gemäß VOB/C, 4.1.10)

Abruffrist für bauseitige Umankerung der Gerüstverankerung und ebenenweisen Abbau der Fassadengerüstes entsprechend Baufortschritt Montage der Fassadenplatten beträgt 10 Werktage.

*Hinweis: III. PLANUNTERLAGEN*
III. PLANUNTERLAGEN

Nachfolgende im Inhaltsverzeichnis aufgeführte Pläne
werden für die Kalkulation zur Verfügung gestellt und sind vom AN zur Angbebotsunterbreitung zu beachten und bei der Bildung von Einheitspreisen zu berücksichtigen.

Planunterlagen Architektur / Objektplanung:

01 - 242245-LP_05_503-Baustelleneinrichtung
02 - 242245-GR_N_U1_RB_T1-Grundriss Untergeschoss Rohbau Teil 1
03 - 242245-GR_N_U1_RB_T2-Grundriss Untergeschoss Rohbau Teil 2
04 - 242245-GR_N_E0_RB_T1-Grundriss Erdgeschoss Rohbau Teil 1
05 - 242245-GR_N_E0_RB_T2-Grundriss Erdgeschoss Rohbau Teil 2
06 - 242245-GR_N_E1_RB_T2-Grundriss 1. Obergeschoss Rohbau Teil 2
07- 242245-GR_N_E1_RB_T1-Grundriss 1. Obergeschoss Rohbau Teil 1
08 - 242245-GR_N_E2_RB_T1-Grundriss 2. Obergeschoss Rohbau Teil 1
09 - 242245-GR_N_E2_RB_T2-Grundriss 2. Obergeschoss Rohbau Teil 2
10 - 242245-GR_N_DA_RB_T1-Grundriss Dachaufsicht Rohbau Teil 1
11 - 242245-GR_N_DA_RB_T2-Grundriss Dachgeschoss Rohbau Teil 2
12 - 242245-SN_L-RB Längsschnitte
13 - 242245-SN_Q-RB Querschnitte
14 - 242245-SZ_DA-RB Schnitt Anlieferung DA, D1
15 - 242245-DT_N_302-Attika Neubau Anbau
16 - 242245-DT_N_304-Notentwässerung
17 - 242245-DT_FS_106_-Brandriegel Neubau
18 - 242245-DT_N_305-Galerie Brüstung

### Titel 01 Vorhangfassade EFRE-Förderung

#### Bereich 01.01 Technische Bearbeitung Vorhangfassade

**01.01.0010 Technische Bearbeitung, Montageplanung, Statik**
*** Pauschalposition
Nachfolgend beschriebene Planungsleistung; statische
Berechnungen und Prüfgebühren sind in dieser Position pauschal
für den gesamten Umfang des Titels "Vorhangfassade" anzubieten.

Vom Tragwerksplaner wird die statische Bemessung für die
tragende Konstruktion des Gebäudes erstellt.

Diese und die der Ausschreibung beiliegenden Planunterlagen
der Architekten bilden die Grundlage auf der der Auftragnehmer
die technische Bearbeitung für die Montagepläne, Werkstatt- und
Detailpläne, die statischen Nachweise sowie Montagezustände
zu erbringen und vor Fertigungsbeginn zur Prüfung und
Genehmigung vorzulegen hat.

Die Bearbeitung umfasst:
- gesamte Fassadenkonstruktionen einschl. Befestigungen,
Fugenausbildung, Einbauelemente wie  Anschlußbleche,
Dämmung, etc.
-  Erstellung von Übersichts- und Montageplänen
-  Erstellung von Ausführungsdetails
- Planung von Übergängen, Auflager
- Statischer Nachweis zu Bauteilabmessungen, Befestigungen,
Verbindungsmittel durch Berechnung oder Vorlage von
Herstellernachweisen
- Planung von Montagestößen
- Erstellung von Stücklisten
- Zulassungen
- Das Aufmass ist auf der Baustelle vom Auftragnehmer
verantwortlich  zu nehmen.

Diese Planungen, Berechnungen und Nachweise hat der AN so
rechtzeitig zu erstellen und mit dem AG abzustimmen, dass sie
rechtzeitig vor Ausführung dem Prüfingenieur vorgelegt werden
können. Die Abstimmung zu Art und Umfang der erforderlichen
Nachweise kann direkt zwischen AN und Prüfstatiker erfolgen.
Sollten aufgrund von Änderungen mehrfache Prüfvorgänge
erforderlich sein, dann entsteht hier ein Mehraufwand, der zu
Lasten des AN geht.

Eine erforderliche Überarbeitung von korrigierten Plänen ist vom
AN vor Ausführungsbegin nochmals zur endgültigen
Genehmigung vorzulegen, so dass sie für eine vertragsgerechte
Ausführung geeignet ist. Änderungen und erforderlicher Abriss
von Konstruktionen durch Nichtbeachtung dieser Forderung
gehen zu Lasten des AN und werden nicht vergütet.
Sollten Abweichungen von den vorgegebenen Profilen und Ausführungen erforderlich sein, so sind diese mit dem
Architekten und zur Statik mit dem vom Bauherrn beauftragten
Tragwerksplaner, detailliert abzustimmen.
Der statische Nachweis ist an den Prüfstatiker einzureichen; der
Prüfstatiker wird vom AG gestellt, die Kosten für den Prüfstatiker
übernimmt der AG und sind nicht einzurechnen;
insgesamt sind sechs Ausfertigungen erforderlich:

- 2 x für Prüfstatiker
- 1 x für Tragwerksplaner
- 1 x für Bauherr
- 1 x für Architekt
- 1 x für Objektüberwachung

Drüberhinaus sind die Unterlagen auf dem Projektserver
einzustellen.
Menge: 1,000 psch

#### Bereich 01.02 Vorhangfassade

**Ausführungsbeschreibung 1 Ausführungsbeschreibung VHF**
*Ausführungsbeschreibung VHF*
1. Allgemein

Vorgehängte Hinterlüftete Fassade (VHF) mit großformatigen Fassadenplatten aus Steinwollfaser (z. B. Rockpanel Natural Durable oder gleichwertig), Plattendicke 10 mm, unbeschichtete, natürlich verwitternde Oberfläche. Der Verwendbarkeitsnachweis für das Gesamtsystem (Bekleidung, Unterkonstruktion, Befestigungsmittel) erfolgt über die zugehörige Europäische Technische Bewertung (ETA) bzw. allgemeine bauaufsichtliche Zulassung (abZ). Planung und Ausführung erfolgen gemäß der FVHF-Leitlinie "Planung und Ausführung von Vorgehängten Hinterlüfteten Fassaden" in der jeweils gültigen Fassung sowie den Vorgaben der eingesetzten Systemzulassungen.

1.1 Statische Anforderungen - Befestigung am Verankerungsgrund (Holz)

Der Verankerungsgrund für die Fassadenkonstruktion ist ein Holztragwerk bestehend aus massiven  CLT-Platten. Die Befestigung der Wandkonsolen bzw. der Unterkonstruktion erfolgt mit für den Verankerungsgrund Holz zugelassenen Verbindungsmitteln (z. B. Holzbauschrauben nach Verwendbarkeitsnachweis/ETA für Holzverbindungsmittel), Materialgüte und Einschraubtiefe nach statischem Nachweis und Herstellerangabe. Der bauliche Holzschutz ist gemäß DIN 68800-1 bis -3 zu berücksichtigen, insbesondere hinsichtlich Feuchteschutz und Hinterlüftung im Anschlussbereich der Unterkonstruktion. Dübel- und Lasteintragungspunkte sowie deren Anzahl und Lage sind mit dem Tragwerksplaner und der örtlichen Bauleitung abzustimmen. Herstelltoleranzen des Holztragwerks sind durch die Unterkonstruktion auszugleichen; hierfür ist ein Zuschlag von mindestens 20 mm zur geplanten Ausladung der Unterkonstruktion (Wärmedämmung und Hinterlüftungsraum) anzusetzen.

1.2 Materialkombinationen / Korrosionsschutz

Alle verwendeten Werkstoffe sind hinsichtlich möglicher Kontaktkorrosion aufeinander abzustimmen. Bei ungünstigen Materialkombinationen bzw. ungünstigem Flächenverhältnis unterschiedlicher Metalle sind geeignete Trenn- bzw. Isolierzwischenlagen vorzusehen. Ohne besonderen Korrosionsschutznachweis dürfen verwendet werden: nichtrostende Stähle der Korrosionswiderstandsklasse III/mittel oder höher, Aluminiumlegierungen nach DIN EN 1999-1-1 sowie feuerverzinkte Verbindungselemente nach DIN EN ISO 10684 mit Korrosionsschutz nach DIN EN ISO  1461.
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- Leitdetail zum Fassadenaufbau

2. Werkstoffe
2.1 Fassadenplatten (Bekleidung)

Vorgefertigte, verdichtete Fassadenplatten aus Steinwollfaser, Plattendicke 10 mm, Rohdichte ca. 1050 kg/m³, Biegezugfestigkeit f05  27 N/mm², Elastizitätsmodul ? 4015 N/mm², Wärmeleitfähigkeit 0,37 W/(m·K), Baustoffklasse (Euroklasse) B-s2,d0 nach EN 13501-1. Oberfläche unbeschichtet und unversiegelt, natürlich verwitternd, Formaldehydklasse E1, frei von Bioziden, Flammschutzmitteln und Cadmium. Maximalformat gemäß Zulassung 1250 x 3050 mm.

2.2 Unterkonstruktion

Unterkonstruktion für die vorgehängte hinterlüftete Fassade bestehend aus Wandhaltern sowie vertikalen T- und L-Profilen aus Aluminium, schwarz beschichtet, Brandverhaltensklasse A1 (nichtbrennbar) nach DIN EN 13501-1. Verbindung der Bekleidungselemente mit der Unterkonstruktion über Aluminium-Blindnieten, passend zum Plattendesign. Verankerung der Unterkonstruktion in der Holzkonstruktion auf MDF-Platten, justierbar und zwängungsfrei, entsprechend Format und Befestigungsart der Bekleidungselemente. Unterkonstruktion mit thermischen Trennelementen zur Reduzierung von Wärmebrücken, ausgeführt für vorgehängte hinterlüftete Außenwandbekleidung nach DIN 18516-1, geeignet für großformatige Bekleidungselemente an der Außenwand. Abstand der Vorderseite der Bekleidungselemente zum Verankerungsgrund (Außenwand) ca. 140 bis 160 mm. Verankerung und Ausrichtung der Unterkonstruktion auf der Wandoberfläche entsprechend den Genauigkeitsanforderungen an die Ebenheit der Bekleidungsfläche.

2.3 Wärmedämmung

Wärmedämmung für die vorgehängte hinterlüftete Außenwandbekleidung aus Steinwolle-Dämmplatten, Bemessungswert der Wärmeleitfähigkeit max. 0,040 W/(m·K), Nennwert der Wärmeleitfähigkeit max. 0,039 W/(m·K), Dicke gemäß Positionstext, Brandverhaltensklasse A2-s1,d0 (nichtbrennbar) nach DIN EN 13501-1. Außenseitige Kaschierung mit schwarzem Glasvlies. Anwendungsgebiet WAB nach DIN 4108-10.

Dämmstoffe sind dauerhaft und lückenlos anzubringen. Dabei sind die Dämmstoffplatten möglichst im Verband dichtgestoßen zu verlegen, sodass keine durchgehenden Hohlräume zwischen Untergrund und Dämmschicht entstehen. Plattenzuschnitte müssen mit mindestens einem Dämmstoffhalter angebracht werden. Die Montage der Dämmstoffplatten an der tragenden Wand erfolgt gemäß der DIN 18516-1 im Mittel mit 5 Dämmstoffhaltern pro m².Befestigung als mechanische Befestigung auf  Unterkonstruktion in der Holzkonstruktion auf DWD-Platten. Dämmstoffdicke im Übrigen gemäß gesondertem Wärmeschutznachweis, Ausführung gemäß Ausführungsplanung.

3. Ausführung
3.1 Unterkonstruktion

Herstellung einer justierbaren, prüffähigen Unterkonstruktion für eine plan eben verlegte, hinterlüftete Fassadenbekleidung. Ausrichtung lot- und fluchtgerecht unter Berücksichtigung der Rohbautoleranzen in allen drei Richtungen (Ebenheit, Flucht, Lot). Trennung unterschiedlicher Metalle durch geeignete Isolierzwischenlagen zur Vermeidung von Kontaktkorrosion.

3.2 Wärmedämmung

Verlegung der Dämmplatten im Verband, dichtgestoßen, ohne durchgehende Hohlräume zum Untergrund. Der obere Rand der Dämmung ist auch während der Bauphase abzudecken, damit kein Wasser hinter die Dämmebene gelangen kann.

3.3 Montage der Fassadenplatten

Die Fassadenplatten sind lot- und fluchtgerecht, mit offenem Stumpfstoß bzw. wahlweise mit Fugenprofil, sauberer Kantenführung und Fugenbreite gemäß Systemvorgabe (i. d. R. 8-12 mm, gemäß ETA auch 5-8 mm) zu montieren. Der Zuschnitt hat passgenau zu erfolgen. Bohrlöcher für Befestigungsmittel sind mit Mindestabstand von 15-20 mm vom senkrechten und 50 mm vom waagerechten Plattenrand anzuordnen. Die Befestigung ist über Fest- und Gleitpunkte zwängungsfrei herzustellen, Schrauben dürfen nicht überdreht werden. Nach der Montage ist die Schutzfolie zu entfernen und die Platten sind von anhaftenden Verunreinigungen zu säubern.

3.4 Fugen und Hinterlüftung

Der Hinterlüftungsraum zwischen Plattenrückseite und Wärmedämmung ist mit mindestens 20 mm auszubilden, planerisch werden unter Berücksichtigung der Bautoleranzen 30-50 mm empfohlen. Zu- und Abluftöffnungen sind am Gebäudefußpunkt und am Dachrand mit einem freien Querschnitt von mindestens 50 cm²/m Wandlänge vorzusehen; im Sockelbereich sind die Öffnungen mit Lüftungsgittern gegen Kleintierbefall zu sichern. Vertikale Fugen sind mit einem EPDM-Dichtband zu hinterlegen (Breite beidseitig 15 mm breiter als die Traglattung).

3.5 Seitlicher Anschluss an Bestandsfassade

Der seitliche Anschluss zur angrenzenden Bestandsfassade wird über einen anthrazitfarbenen, pulverbeschichteten Aluminium-Befestigungswinkel gemäß gesondert beschriebener Anschlussdetail-Position hergestellt. Die übrigen Anschlüsse (Gebäudeecken, Sockel, Attika, Fensteröffnungen) sind gemäß den FVHF-Prinzipskizzen sowie der Ausführungsplanung des Architekten auszubilden.

**01.02.0010 Wärmedämmung hinterlüft.Fassade MW 0,040W/(mK) D 100mm WAB**
Wärmedämmung für vorgehängte hinterlüftete Außenwandbekleidung an Außenwand, aus Steinwolle, Bemessungswert der Wärmeleitfähigkeit max. 0,040 W/(mK), Nennwert der Wärmeleitfähigkeit max. 0,039 W/(mK), Brandverhaltensklasse nach DIN EN 13501-1 A2-s1, d0 (nichtbrennbar), Dicke 100 mm, als Platten, mit außenseitiger Kaschierung mit schwarzem Glasvlies, Anwendungsgebiet DIN 4108-10 WAB, Befestigung mechanisch.  Verankerung der Unterkonstruktion in Holzkonstruktion DWD Platten.
Dämmstoffhalter als nichtbrennbar.  Verwendung von über die gesamte Querschnittsfläche hydrophobierten Wärmedämmplatten.

Hersteller / Typ '....................................................' (vom Bieter einzutragen)
Menge: 1400,000 m2

**01.02.0020 Wärmedämmung hinterlüft.Fassade MW 0,040W/(mK) D 140mm WAB**
Wärmedämmung für vorgehängte hinterlüftete Außenwandbekleidung an Außenwand, aus Steinwolle, Bemessungswert der Wärmeleitfähigkeit max. 0,040 W/(mK), Nennwert der Wärmeleitfähigkeit max. 0,039 W/(mK), Brandverhaltensklasse nach DIN EN 13501-1 A2-s1, d0 (nichtbrennbar), Dicke 140 mm, als Platten, mit außenseitiger Kaschierung mit schwarzem Glasvlies, Anwendungsgebiet DIN 4108-10 WAB, Befestigung mechanisch.  Verankerung der Unterkonstruktion in Holzkonstruktion DWD Platten.
Dämmstoffhalter als nichtbrennbar.  Verwendung von über die gesamte Querschnittsfläche hydrophobierten Wärmedämmplatten.

Hersteller / Typ '....................................................' (vom Bieter einzutragen)
Menge: 270,000 m2

**01.02.0030 Wärmedämmung hinterlüft.Fassade MW 0,040W/(mK) D 160mm WAB**
Wärmedämmung für vorgehängte hinterlüftete Außenwandbekleidung an Außenwand, aus Steinwolle, Bemessungswert der Wärmeleitfähigkeit max. 0,040 W/(mK), Nennwert der Wärmeleitfähigkeit max. 0,039 W/(mK), Brandverhaltensklasse nach DIN EN 13501-1 A2-s1, d0 (nichtbrennbar), Dicke 160 mm, als Platten, mit außenseitiger Kaschierung mit schwarzem Glasvlies, Anwendungsgebiet DIN 4108-10 WAB, Befestigung mechanisch.  Verankerung der Unterkonstruktion in Holzkonstruktion DWD Platten.
Dämmstoffhalter als nichtbrennbar.  Verwendung von über die gesamte Querschnittsfläche hydrophobierten Wärmedämmplatten.

Hersteller / Typ '....................................................' (vom Bieter einzutragen)
Menge: 70,000 m2

*Hinweis: UK für Steinwollfasern*
Nachfolgende Positionen beschreiben die Unterkonstruktionen
für die Außenwandbekleidung aus hochverdichtete Steinwollfasern

**01.02.0040 UK Alu hinterlüft. Außenwandbekl. Außenwand Abst. 140-160mm**
Unterkonstruktion für vorgehängte hinterlüftete Fassade aus Wandhalter, vertikale T- und L-Profile, (Edelstahl-Nieten ohne Beschichtung), Brandverhaltensklasse DIN EN 13501-1 A1 (nichtbrennbar), Profile aus Aluminium, schwarz beschichtet, Verankerung der Unterkonstruktion in Holzkonstruktion auf DWD Platten, justierbar, zwängungsfrei, den Formaten und der Befestigungsart der Bekleidungselemente entsprechend, mit thermischen Trennelementen, für vorgehängte hinterlüftete Außenwandbekleidung DIN 18516-1, für großformatige Bekleidungselemente aus, an Außenwand, Abstand der Vorderseite der Bekleidungselemente zum Verankerungsgrund an der Außenwand über 140 bis 160 mm, verankern und ausrichten der Unterkonstruktion auf der Wandoberfläche entsprechend Genauigkeitsanforderung an die Ebenheit der Bekleidungsfläche,

Hersteller / Typ '....................................................' (vom Bieter einzutragen)
Menge: 1400,000 m2

**01.02.0050 UK Alu hinterlüft. Außenwandbekl. Außenwand Abst. 200-240mm**
Unterkonstruktion für vorgehängte hinterlüftete Fassade aus Wandhalter, vertikale T- und L-Profile, (Edelstahl-Nieten ohne Beschichtung), Brandverhaltensklasse DIN EN 13501-1 A1 (nichtbrennbar), Profile aus Aluminium, schwarz beschichtet, Verankerung der Unterkonstruktion in Holzkonstruktion auf DWD Platten, justierbar, zwängungsfrei, den Formaten und der Befestigungsart der Bekleidungselemente entsprechend, mit thermischen Trennelementen, für vorgehängte hinterlüftete Außenwandbekleidung DIN 18516-1, für großformatige Bekleidungselemente aus, an Außenwand, Abstand der Vorderseite der Bekleidungselemente zum Verankerungsgrund an der Außenwand über 200 bis 240 mm, verankern und ausrichten der Unterkonstruktion auf der Wandoberfläche entsprechend Genauigkeitsanforderung an die Ebenheit der Bekleidungsfläche,
Menge: 340,000 m2

**01.02.0060 Unterer Abschluss UK Alu**
Unterer Abschluss in der Unterkonstruktion aus Aluminium, für Bekleidung mit Steinwollfasern, für den Mehraufwand an der Unterkonstruktion zur Ableitung von Windlasten nach
DIN EN 1991-1-4 in Verbindung mit DIN EN 1991-1-4/NA
Sockelabschluss durch Plattenüberstand über die Unterkante der Unterkonstruktion. Gemäß der statischen Berechnung, welche der AN einzrureichen hat. Diese Position kommt zur Anwendung bei geringeren geforderten UK-Raster, zuzsätzliche Verankerungen etc..
Menge: 180,000 m

**01.02.0070 Unterer Abschluss UK Alu**
Unterer Abschluss in der Unterkonstruktion aus Aluminium, für Bekleidung mit Steinwollfasern, für den Mehraufwand an der Unterkonstruktion zur Ableitung von Windlasten nach
DIN EN 1991-1-4 in Verbindung mit DIN EN 1991-1-4/NA Ausführung. Unterkonstruktion einschließlich Vorrichtung Unterkonstruktion über Türen zur Aufnahme der UK der Bekleidung des Sturzes. Gemäß der statischen Berechnung, welche der AN einzrureichen hat. Diese Position kommt zur Anwendung bei geringeren geforderten UK-Raster, zuzsätzliche Verankerungen etc..
Menge: 45,000 m

**01.02.0080 Oberer Abschluss UK Alu**
Oberer Abschluss in der Unterkonstruktion aus Aluminium, für Bekleidung mit Steinwollfasern,für den Mehraufwand an der Unterkonstruktion zur Ableitung von Windlasten nach
DIN EN 1991-1-4 in Verbindung mit DIN EN 1991-1-4/NA
Ausbildung des oberen Fassadenabschluss. Gemäß der statischen Berechnung, welche der AN einzrureichen hat. Diese Position kommt zur Anwendung bei geringeren geforderten UK-Raster, zuzsätzliche Verankerungen etc..
Menge: 185,000 m

**01.02.0090 Seitlicher Abschluss UK Alu**
Seitlicher Abschluss in der Unterkonstruktion aus Aluminium, für Bekleidung mit Steinwollfasern  für den Mehraufwand an der Unterkonstruktion zur Ableitung von Windlasten nach
DIN EN 1991-1-4 in Verbindung mit DIN EN 1991-1-4/NA
einschl. Unterkonstruktion im Bereich des seitlichen Anschlusselements an Fenster und Türen.
Ausführung gemäß Ausführungsplanung. Gemäß der statischen Berechnung, welche der AN einzrureichen hat. Diese Position kommt zur Anwendung bei geringeren geforderten UK-Raster, zuzsätzliche Verankerungen etc..
Menge: 130,000 m

**01.02.0100 Unterkonstruktion mit Abschlussprofil im Bereich Raffstoreanlagen**
Unterer Abschluss in der Unterkonstruktion aus Aluminium, für Bekleidung mit Steinwollfasern, für den Mehraufwand an der Unterkonstruktion im Bereich von Raffstoreanlagen. Die Unterkonstruktion ist ca. 350mm auskragend herzustellen als Überbau der Raffstoreblende. Unterhalb auf Höhenlage des fertigen Öffnungssturzes ist ein durchgängiges horizontales Abschlussprofil zu montieren. Profil als Aussteifung und Befestigungsuntergrund für die Sturzplatte.

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- Leitdetail

Die sichtbaren Profilflächen sind schwarz bzw. RAL 7016 zu lackieren - Sicht von innen.
Menge: 20,000 m

*Hinweis: VHF Fassadenbekleidung Steinwollfasern*
Nachfolgende Positionen beschreiben die Außenwandbekleidung mit hochverdichtete Steinwollfasern

**01.02.0110 VHF Fassadenbekleidung, 10mm, Alu-UK**
*** Bezugsbeschreibung
Lieferung und Montage einer ebenen, lot- und fluchtgerechten Fassadenbekleidung als vorgehängte hinterlüftete Fassade (VHF) mit großformatiger Außenwandbekleidung aus Fassadenplatten bestehend aus hochverdichtete Steinwollfasern mit organisch-thermisch aushärtendem Bindemittel,
gemäß den folgenden Spezifikationen; inkl. Zuschnitt, Verschnitt, Kantenbrechen, Vorbohren der Befestigungspunkte und Nebenarbeiten.
Fassadenplatten der Euroklasse B (EN 13501-1), ohne feuerhemmende und biozide Zusätze, mit geringem Eigengewicht und niedrigem Ausdehnungskoeffizienten; ohne sichtseitige Beschichtung mit veränderlicher Oberfläche durch natürlichem Alterungseffekt in Abhängigkeit der Witterung und Umgebung; Plattenmaterial recyclingfähig,
Montage auf vorhandener Alu-Unterkonstruktion mit Tragprofilen, zwängungsfrei, unter Verwendung zugelassener Befestigungsmittel entsprechend den statischen Erfordernissen. Befestigung der Fassadenplatten, mechanisch sichtbar, nichtrostend, farblich passend zum Design oder Farbton der Fassadenbekleidung und erforderlichen Zentrierhilfen; Ausführung gemäß Zulassung, den anerkannten Regeln der Technik und den Herstellerangaben.
Sämtliche Nebenmaterialien, Konstruktionsprofile einschließlich aller An- und Abschlüsse sind in die Leistung einzukalkulieren.

Plattenmaterial: Steinwollfaser, gebunden
Plattentyp: hochverdichtete Faserplatte, hohe Festigkeit
Plattendicke: 10 mm

Oberfläche: natürlicher Alterungseffekt

Plattengröße: sh. Fassadenplanung / Größenangabe
Plattenausrichtung: vertikal
Fugenausbildung: offen
Fugenbreite: 5 mm als Kreuzfuge

Unterkonstruktion: Aluminium
Befestigungsmittel: Blindnieten
Befestigungs-Farbton: RAL-Farbton

Hinweis:
Die Montage der Fassadentafeln hat gemäß den statischen und konstruktiven Erfordernissen zu erfolgen. Aufgrund der Temperaturdehnung der Platte dürfen die Fugenbreiten 5 mm nicht unterschreiten. Die Befestigung ist mit Fest- und Gleitpunkten auszuführen; Zwängungen sind zu vermeiden. Die Richtungsgebundenheit ist zu beachten.

Hersteller / Typ '....................................................' (vom Bieter einzutragen)
Menge: 1740,000 m2

**01.02.0120 VHF Steinwollfasern Laibung**
*** wie Position 01.02.0110
Vorgehängte hinterlüftete Außenwandbekleidung aus großformatigen Steinwollfaser-Fassadenplatten, an Leibung,
Breite Leibung ca 40 cm, Dicke 10 mm, nichtbrennbar,
Befestigung mittel L- und U-Winkel an Unterkonstruktion gemäß Ausführungsplanung.
Im Bereich des Laibungsüberganges an das Öffnungselement ist ein ALU-U-Profil b/h = 22mm/30mm zu montieren (re. li.) der Öffnung.

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
Die Laibungecke / Sichtfassade ist als Sichtkante auszuführen. Die Hauptfassadenplatte ist an die Laibungsplatte mit einer 5mm Fuge anzuschließen.

Fassadenplattenecke sind mit einem Belüftungsprofil / Winkel 30/30mm RAL 7016 zu verbinden.
Menge: 120,000 m

**01.02.0130 VHF Steinwollfasern Sturz**
*** wie Position 01.02.0110
Vorgehängte hinterlüftete Außenwandbekleidung aus großformatigen Steinwollfaser-Fassadenplatten, an Sturz,
Breite Sturz ca 35 cm, Dicke 10 mm, nichtbrennbar,
Befestigung mittel L- und U-Winkel an Unterkonstruktion gemäß Ausführungsplanung.
Menge: 45,000 m

**01.02.0140 VHF Steinwollfasern Sturz**
*** wie Position 01.02.0110
Vorgehängte hinterlüftete Außenwandbekleidung aus großformatigen Steinwollfaser-Fassadenplatten, an Sturz im Bereich der Raffstoreanlagen,
Breite Sturzca 9,5 cm, Dicke 10 mm, nichtbrennbar,
Befestigung mittels U-Winkel aus Stahl an gemäß Ausführungsplanung.
Menge: 7,200 m

**01.02.0150 Außenecke**
Außenecke mit Fassadenplatte, offene Stoßfuge
Außenecke für vorgehängte hinterlüftete Fassadenbekleidung (VHF), lot- und fluchtgerecht mit sauberer Kantenführung, passend zum Bekleidungssystem, inkl. Zuschnitt, Brechen der Kanten und ggf. erforderlichen Tragprofilen zur Eckausbildung. Fugenabstand gemäß Fassadenplanung, Fassadenplatte mit sichtbaren Schnittkanten.

Mechanisch sichtbare Plattenbefestigung auf vorhandenen Tragprofilen. Die Befestigung erfolgt unter Berücksichtigung der Eckausbildung der Unterkonstruktion entsprechend den statischen Erfordernissen. Ausführung gemäß den anerkannten Regeln der Technik und den Herstellerangaben.
Sämtliche Nebenmaterialien, Konstruktionsprofile einschließlich aller An- und Abschlüsse sind in die Leistung einzukalkulieren.

Plattendicke: 10 mm
Eckausbildung: offene Stoßfuge
Eck-Winkel: 90°
Fugenbreite: 5 mm
Menge: 80,000 m

**01.02.0160 Innenecke**
Innenecke m. Fassadenplatte, offene Stoßfuge
Innenecke für vorgehängte hinterlüftete Fassadenbekleidung (VHF), lot- und fluchtgerecht mit sauberer Kantenführung, passend zum Bekleidungssystem, inkl. Zuschnitt, Brechen der Kanten und ggf. erforderlichen Tragprofilen zur Eckausbildung. Fugenabstand gemäß Fassadenplanung, Fassadenplatte mit Schnittkanten.

Mechanisch sichtbare Plattenbefestigung auf vorhandenen Tragprofilen. Die Befestigung erfolgt unter Berücksichtigung der Eckausbildung der Unterkonstruktion entsprechend den statischen Erfordernissen. Ausführung gemäß den anerkannten Regeln der Technik und den Herstellerangaben.
Sämtliche Nebenmaterialien, Konstruktionsprofile einschließlich aller An- und Abschlüsse sind in die Leistung einzukalkulieren.

Plattendicke: 10 mm
Eckausbildung: offene Stoßfuge
Eck-Winkel: 90°
Fugenbreite: 5 mm
Menge: 15,000 m

**01.02.0170 An-/Abschlüsse bei Gebäudeteil,**
Herstellen eines Anschlusses an Gebäudeteil bei vorgehängten hinterlüfteten Fassaden (VHF). Die Fassadenplatten sind lot- und fluchtgerecht, offener Stumpfstoß, mit sauberer Kantenführung und dem erforderlichen Fugenabstand ggf. mit Anschlussprofil und Dichtband an den anzuschließenden Bereich zu montieren. Der Zuschnitt hat passgenau zu erfolgen.

Plattenbefestigung mechanisch sichtbar auf vorhandenen Tragprofilen der Unterkonstruktion (inkl. Anschlussprofil) entsprechend den statischen Erfordernissen. Die Ausführung erfolgt gemäß den anerkannten Regeln der Technik und den Herstellerangaben.
Sämtliche Nebenmaterialien, Konstruktionsprofile einschließlich aller An- und Abschlüsse sind in die Leistung einzukalkulieren.

Anschlussfuge: offen
Fugenbreite: 5 mm
Plattendicke: 10 mm
Menge: 25,000 m

**01.02.0180 Fassadenabschluss**
Herstellen eines seitlichen Anschlusses am Übergang der vorhandenen Fassade zur vorgehängten hinterlüfteten Fassade (VHF) mit Fassadenplatten aus Steinwollfaser, Plattendicke 10 cm, Breit Abschluss ca. 5cm,  inkl. Anthrazitfarbener Befestigungswinkel aus Aluminium, pulverbeschichtet, zur Ausbildung des seitlichen Fassadenabschlusses, Schenkellänge und -tiefe passend zum Gesamtaufbau der VHF-Konstruktion sowie zum Versatz zur Bestandsfassade, Querschnitt und Materialstärke nach statischen Erfordernissen sowie Herstellerangabe, mind. jedoch 2 mm, gemäß Ausführungsplanung.
Menge: 20,000 m

*Hinweis: Sonstiges*
Nachfolgende Positionen beschreiben sonstige Elemente im
Bereich der Außenwandbekleidung.

**01.02.0190 Sockelblech 3 mm**
Sockelblech aus Aluminiumblech, Dicke 3 mm, Höhe Sockel ca. 50 cm, Aluminiumblech auf Perimeterdämmung mit einem geeigneten Blechkleber kleben. Farbton: RAL7016
Menge: 35,000 m2

**01.02.0200 Sockelblech 3 mm**
Fensterleibung aus Aluminiumblech im Sockelbereich, Dicke 3 mm, Aluminiumblech auf Perimeterdämmung mit einem geeigneten Blechkleber kleben. Farbton:  RAL7016, Laibungstiefe 140 mm, inkl. Befestigungswinkel aus Aluminium,
Menge: 4,000 m

**01.02.0210 Insektenschutz**
Horizontaler Insektenschutz bestehend aus Lochblech, Aluminiumblech, pulverbeschichtet, Dicke 1 mm. 1x gekantet, L-Förmig, Abwicklung ca 80 mm, mit Lüftungsquerschnitt von mind. 100 cm²/m nach DIN 18516-1, Inkl. aller erforderliche Kantteilen, Befestigungsmaterial, Dichtbänder, Zuschnitt- und Verbingungsarbeiten.

Örtlichkeiten: Oberer Attikaabschluss
Menge: 180,000 m

**01.02.0220 Ausschnitt Steinwollfasern rechteckig**
Ausschnitt in Außenwandbekleidung aus Steinwollfasern
Dicke 10 mm, rechteckig, Länge über 0,2 bis 0,5 m, Breite über 0,2 bis 0,5 m,
Menge: 11,000 St

**01.02.0230 Ausschnitt Steinwollfasern rechteckig 0,85 x 0,80 m**
Ausschnitt in Außenwandbekleidung aus Steinwollfasern
Dicke 10 mm, rechteckig, Länge 0,85 m, Breite 0,80 m,
Menge: 1,000 St

**01.02.0240 Ausschnitt Steinwollfasern rechteckig**
Ausschnitt in Außenwandbekleidung aus Steinwollfasern
Dicke 10 mm, rechteckig, Länge über 1,0 m bis 1,2 m, Breite über 0,2 bis 0,5 m,
Menge: 1,000 St

**01.02.0250 Ausschnitt Steinwollfasern rechteckig 1,60x1,60 m**
Ausschnitt in Außenwandbekleidung aus Steinwollfasern
Dicke 10 mm, rechteckig, Länge 1,60 m, Breite 1,60 m.
Menge: 1,000 St

**01.02.0260 Anarbeiten an Öffnungen, Dämmstoffe und Unterkonstruktion**
Öffnungen in der VHF mit Dämmstoff anarbeiten und die Unterkonstruktion entsprechend zuschneiden und ausrichten.
Menge: 240,000 m

**01.02.0270 Anarbeiten an vorhandene Brandsperren, Dämmstoffe und Unterkonstruktion**
Fassadendämmung und Unterkonstruktion an bereits montierte Brandsperren anarbeiten. Abrechnung erfolgt je/lfm. jedoch ist die Anarbeitung von beiden Seiten oben/unten erforderlich und einzukalkulieren.

Abrechnung erfolgt je lfm. Brandsperre.
Menge: 420,000 m

**01.02.0280 Arbeitsbühne, fahrbar, Lastklasse 3, bis 4,00 m, Auf- und Abbau**
Arbeitsbühne, fahrbar, gemäß DIN EN 1004-1 und DIN EN 1004-2, mit Steckgeländer und den erforderlichen Leiteraufgängen auf- und abbauen einschl. Vorhaltung für 4. Wochen.
Höhe Belagfläche: bis 4,00 m
Länge: bis 4,00 m
Breite: mind. 0,60 m
Lastklasse: 3 (bis 2 kN/m²)
Lage: Aufstellen auf Dachfläche für späteren Auftrag des Schutzsystems.
Menge: 1,000 St

#### Bereich 01.03 Stundenlohnarbeiten

**01.03.0010 Stunde eines Facharbeiters**
Stundenlohnarbeiten durch Arbeitskräfte auf Anordnung des AG ausführen. Verrechnungssatz für die jeweilige Arbeitskraft umfasst sämtliche Aufwendungen wie Lohn- und Gehaltskosten, Lohn- und Gehaltsnebenkosten, Zuschläge, lohngebundene und lohnabhängige Kosten, sonstige Sozialkosten, Gemeinkosten, Wagnis und Gewinn. Zuschläge für Nacht-, Sonntags- und Feiertagsarbeit werden gesondert vergütet.
Abrechnung Facharbeiterstunden.
Menge: 1,000 Std

**01.03.0020 Stunde eines Helfers**
Stundenlohnarbeiten durch Arbeitskräfte auf Anordnung des AG ausführen. Verrechnungssatz für die jeweilige Arbeitskraft umfasst sämtliche Aufwendungen wie Lohn- und Gehaltskosten, Lohn- und Gehaltsnebenkosten, Zuschläge, lohngebundene und lohnabhängige Kosten, sonstige Sozialkosten, Gemeinkosten, Wagnis und Gewinn. Zuschläge für Nacht-, Sonntags- und Feiertagsarbeit werden gesondert vergütet.
Abrechnung Helferstunden.
Menge: 1,000 Std

### Titel 02 Vorhangfassade Städtebauförderung

#### Bereich 02.01 Zusätzliche Arbeiten Vorhangfassade

**02.01.0010 Graffitischutz Fassadenfläche**
Aufbringen einer Graffitischutzbeschichtung auf die Sichtflächen der Fassadenplatten aus Steinwollfaser im erdgeschossnahen, öffentlich zugänglichen Bereich, dauerhaft witterungsbeständig, UV-stabil, diffusionsoffen, mit dem Plattenhersteller abgestimmt bzw. freigegeben. Aufbringung erst nach Abschluss der natürlichen Alterungsfarbe (Patina) der Fassadenplatten, Zeitpunkt mit Hersteller/Bauherr abzustimmen. Ausführung nach Herstellervorgabe, gleichmäßig deckend, ohne Beeinträchtigung der Oberflächenanmutung. Beschichtung muss rückstandsfreies Entfernen von Graffiti mit üblichen Reinigungsmitteln ermöglichen, ohne Beschichtung oder Plattenoberfläche zu beschädigen. Sämtliche Nebenmaterialien sowie Schutzmaßnahmen angrenzender Bauteile sind einzukalkulieren.

Hersteller / Typ '....................................................' (vom Bieter einzutragen)
Menge: 1740,000 m2

**02.01.0020 Graffitischutz Laibungs- und Sturzplatten**
Aufbringen einer Graffitischutzbeschichtung auf die Sichtflächen der Laibungs- und Sturzplatten. Breite Leibung ca 40 cm.
Menge: 180,000 m

**02.01.0030 Schutzabdeck. Fenster, Türen dgl. Folie D 0,3mm herstellen beseitigen**
Schutzabdeckung Fenster, einschl. Fensterbank,  Türen und dgl.,
Abdeckung aus Folie, Dicke 0,3 mm, Stöße und Ränder
verkleben, herstellen und beseitigen, einschließlich
Entsorgungsgebühren.
Menge: 150,000 m2
